# Jugendplatz Rosbach_Skateplatz u GaLaBau
Angebotsaufforderung (GAEB DA XML 3.3, DA83)
Projekt: JUROS...
Währung: EUR
Erstellt mit: GXML Toolbox V3.3 R20220330, ORCA AVA 27 27.00.00, 28.04.2026

## PLANANLAGE
PLANANLAGE

Folgende Pläne liegen dem Leistungsverzeichnis als
Kalkulationsgrundlage bei:

Werkpläne:
260313_JPR_AP_01_Lageplan Luftbild M1:200
260313_JPR_AP_02_Skateplatz M1:100
260428_JPR_AP_03_Darstellung Planumsgefälle M 1:200
260420_JPR_S_01 Schnitte M 1:50
260420_JPR_S_02 Schnitte M 1:50

260313_JPR_D01_Pflaster
260313_JPR_D02_Ortbeton

Baugrundgutachten
260428_Terminplan

## OBJEKTBESCHREIBUNG
Im Stadtgebiet Rosbach vor der Höhe ist die Errichtung eines Jugendplatzes mit integrierter
Skateanlage geplant.
Die Skateanlage sol aus Ortbeton mit einer Fläche von ca. 800m², zusammen mit einer Zuwegung aus Betonpflaster hergestellt werden. Der bestehende Graben wird über eine Entwässerungsrinne mit offenen Stirnseiten in die Zufahrt integriert und überfahrbar hergestellt, so dass der Wasserdurchfluss weiterhin bei Bedarf gewährleistet ist. Während der Bauausführung ist ebenfalls darauf zu achten, dass der Durchfluss des Grabens nicht behindert ist; temporäre Maßnahmen im Rahmen der Baustelleneinrichtung trägt der AN. Diese sind inkl. Rückbau mit in die entsprechende Position zur Baustelleneinrichtung mit einzukalkulieren.

Die Arbeiten umfassen im wesentlichen folgende Leistungen:

1. Skateplatz aus Beton inkl. Ausstattungselementen

Die Erschließung des Baufeldes erfolgt ausschließlich über die Ober Wöllstädter-Straße, über einen bestehenden Rad- und Fußweg, der gleichsam zur Nutzung für landwirtschaftliche Zwecke zur Befahrung frei gegeben ist.

Innerhalb des Baufeldes kann nur mit adäquatem Gerät (Schreitbagger, Radlader, Kettenbagger) unter Berücksichtigung der örtlichen Situation und der Anforderungen (insbesondere Schutz Bestandsgehölze) gearbeitet werden. Lagermöglichkeiten stehen nur begrenzt zur Verfügung.

Es wird dringend empfohlen, die örtlichen Begebenheiten vor Angebotsabgabe zu besichtigen.

Eventuellen Anordnungen der unteren Naturschutzbehörde ist nach Rücksprache mit der örtlichen Bauleitung Folge zu leisten.

Die Ausführung der Arbeiten startet im Juli 2026 und ist bis September 2026 abzuschließen.

## UMFANG DER BAUARBEITEN
UMFANG DER BAUARBEITEN

Inhalt der Ausschreibung Skateplatz Beton

- Herstellung einer Skateanlage aus Ortbeton

## BAUSTELLENEINRICHTUNG
BAUSTELLENEINRICHTUNG

Die Baustelleneinrichtung erfolgt auf dem Grundstück selbst. Hier ist die gesamte Baustelleneinrichtung zu errichten. Lage und Anlieferungstermine von Material und Containern sind vorab mit der Bauleitung abzustimmen. Die Inanspruchnahme ist hier möglichst auf ein Minimalmaß zu begrenzen. Hierbei ist der Boden gemäß DIN  zu schützen. Entsprechende Maßnahmen sind vom Auftragnehmer in die Leistung Baustelleneinrichtung mit einzukalkulieren.

Material kann nur in Absprache mit der Bauleitung gelagert werden.

Aufenthaltsräume für Personen als Tagesunterkünfte sowie Lagerräume können vom AG nicht zur Verfügung gestellt werden.
Die Stellung von sog. Wohncontainern, die der
Übernachtung und dem dauerhaften Aufenthalt dienen, sind nicht zugelassen.

Die Zufahrt auf das Gelände erfolgt ausschließlich über die Grundstückszufahrt Ober Wölltädter-Straße.
Hierbei ist der parallele Betrieb des Rad- und Fußweges im Bereich der Zufahrt zu berücksichtigen. Hierauf ist bei Fahrbewegungen der Ver- und Entsporgung der Baustelle stets Rücksicht zu nehmen. Die Baustelle ist entsprechend zu sichern!
Diese Leistungen sind in den EP zur Baustelleneinrichtung mit einzukalkulieren.

Die komplette Baustelleneinrichtung einschl. Hebezeug etc., die zur Durchführung der Arbeiten dieser
Leistungsbeschreibung erforderlich wird, ist unter berücksichtigung der zuvor und in den besonderen Vertragsbedingungen genannten Bedingungen in die Einheitspreise der nachfolgenden Positionen
einzurechnen und wird nicht gesondert vergütet.

## HINWEISE ZUR KALKULATION
HINWEISE ZUR KALKULATION

Baustelleneinrichtung
In alle Positionen, auch wenn dies nicht mehr ausdrücklich im Positionstext erwähnt wird, sind
sämtliche zur Erbringung der in der Leistungsbeschreibung aufgeführten Leistungen sowie für das Herstellen der Anschlüsse (soweit bauseits nicht
vorhanden und zur Leistungserbringung des
Auftragnehmers erforderlich) die erforderlichen Geräte, Fahrzeuge, Maschinen, Werkzeuge, Maschinentransporte, Baubüro, Mannschafts- und Materialcontainer und die erforderlichen Verkehrssicherungs- und Unfallverhütungsmaßnahmen, die Herstellung, Materiallieferung, Montage, Geräte-, Personeneinsätze und Materialien mit einzukalkulieren, einschl. aller erforderlichen Befestigungsmittel, Bohrungen, Anschlüsse an den Baukörper, Montageabstützungen etc. sofern nicht als separate Leistung beschrieben.

Baustellenabwicklung
Grundlage der Ausschreibung und späteren Umsetzung der Baumaßnahme im Falle einer Beauftragung sind die der Ausschreibung beiliegenden und ggf. ergänzend nachgereichten Pläne und Schnitte des Fachingenieurs
Ein Digitales Geländemodell bzw. ein dreidimensionales Kartenmaterial und/ oder Einzelkoordinaten wird durch den Fachplaner nicht zur Verfügung gestellt.
Sofern eine solche Planung zur Umsetzung der Maßnahme durch den AN benötigt wird, muss dieses eigenständig auf Basis der gelieferten 2-D Pläne des Ingenieurs angefertigt werden.
Diese Arbeiten werden nicht gesondert vergütet und sind in die nachstehenden Einheitspreise der Baumaßnahme einzurechnen.

Materiallieferung, Transport
Alle Leistungen umfassen auch die Lieferung der
dazugehoerigen Stoffe und Bauteile einschl. Abladen
und Lagern auf der Baustelle, wenn in der
Leistungsbeschreibung nichts anderes vorgeschrieben
ist.

Grundsaetzlich ist der Transport der Materialien zu
den Verwendungsstellen, d.h. zum Verarbeitungs-/
Einbauort in die jeweiligen Positionen mit einzukalkulieren, sofern nicht besondere Ansaetze in den
Positionen enthalten sind.

Strom-, Wasseranschlüsse
Das Herstellen der Anschlüsse für Strom und Wasser an öffentliche Anschlussstellen ist in die Einheitspreise ebenfalls einzukalkulieren; alternativ kann seitens des AN ein Wassertank gestellt werden. Dies ist entsprechend mit einzukalkulieren.
Ein Wasseranschluss steht zum aktuellen Zeitpunkt nicht zur Verfügung.

Entsorgung, Deponiegebühren, Verkaufserlöse
Leistungen, die eine Demontage von bestehenden Bauteilen enthalten, ist einzukalkulieren, daß das ausgebaute Material abzutransportieren, ordnungsgemäß auf zugelassenen Deponien zu entsorgen, ggf. der Wiederverwertung zuzuführen ist. Ggf. sind Verkaufserlöse für Recyclingrohstoffe ebenfalls in den Einheitspreis einzukalkulieren.

Es ist eine gesonderte Aufführung der einzelnen Deponiegebühren zu führen, die der Bauleitung offenzulegen ist (Anteil Deponiegebühr am EP). Diese ist spätestens mit der Schlussrechnung zu übergeben.

## HINWEISE ZUR RECHNUNGSSTELLUNG
HINWEISE ZUR RECHNUNGSSTELLUNG FÜR AUFTRAGNEHMER

Vollständige Rechnungsunterlagen

Eine prüfbare Rechnung besteht aus folgenden Unterlagen:

a) Rechnung
b) Mengennachweis
c) Aufmaßpläne/-skizzen
d) Nachweise (z.B. Lieferscheine, Entsorgungsnachweise, Prüfberichte etc.)
e) Stundenlohnrapporte
f) Pflegerapporte (sofern Pflege beauftragt)

- Die Unterlagen (c bis f) sind mit jeder AZ im Original vorzulegen. Auf Aufforderung der Bauleitung sind diese auch schon vor der Schlussrechnung in Kopie vorzulegen.
- Die Schlussrechnung ist inkl. aller zur Rechnung gehörender Anlagen in Papierform vorzulegen. Zusätzlich sind alle Rechnungsunterlagen digital einzureichen unter  rechnung@rosbach-hessen.de.

Aufmaßpläne/-skizzen
- Einzelaufmaße gemäß Mengennachweis sind in Aufmaßpläne/-skizzen einzuzeichnen, damit nachvollziehbar ist, wo die abgerechneten Massen im Gelände liegen.
- Aufmaßpläne/-skizzen sind chronologisch durchzunummerieren.
- In den Aufmaßplänen/-skizzen muss eindeutig zuordenbar ein Querverweis zur jeweiligen Abrechnungsposition erfolgen
- Pflegeleistungen sind mit Aufmaßskizzen einzureichen

Nachweise
- Es sind Nachweise in Form von Lieferscheinen, Entsorgungsnachweisen, Prüfberichten etc. vorzulegen.
- Insbesondere Entsorgungsnachweise sind für alle Positionen erforderlich, wo ein solcher gemäß Langtext des Leistungsverzeichnisses gefordert wird.
- Mehrmassen gegenüber Auftrag müssen eindeutig belegt werden.
- Auf den Nachweisen muss eindeutig zuordenbar ein Querverweis zur jeweiligen Abrechnungsposition erfolgen.

Mengennachweis
- Vor allem bei der Schlussrechnung sind zwecks Nachvollziehbarkeit Einzelaufmaße im Mengennachweis anzugeben und keine pauschalen/kumulierten Meter-/Flächen- und Volumenangaben.
- Im Mengennachweis muss eindeutig zuordenbar ein Querverweis auf den jeweiligen Aufmaßplan/-skizze, Nachweis, Rapport etc. erfolgen.

## ZUSÄTZLICHE TECHNISCHE VERTRAGSBEDINGUNGEN
Diese Vorbemerkungen sind Zusätzliche technische Vertragsbedingungen. Sie sind als solche Bestandteil der Leistungsbeschreibung und werden wesentlicher Vertragsbestandteil.

Die Ausfuehrung der vertraglichen Leistungen hat in
Uebereinstimmung mit den
- allgemeinen Vertagsbedingungen (VOB), - den
DIN-Normen, - den Fachregeln der Verbaende, - den
Verordnungen der Baubehoerden, - den
Unfallverhuetungsvorschriften und Merkblaetter der
Bau-Berufsgenossenschaften, - der BaustellV sowie den Hinweisen des
Werkstofflieferanten zu erfolgen

Zusätzlich gelten aktuelle DIN- und DIN EN- Richtlinien, sowie ergänzende technische Bedingungen, wie insbesondere die FLL, in ihrer jeweils neuesten Fassung, die spätestens drei Monate vor dem Einreichungs-/ Eröffnungstermin öffentlich bekannt gemacht worden sind.

HINWEISE ZUR AUSFÜHRUNG/ALLGEMEINE BESTIMMUNGEN

Bei Unstimmigkeiten zwischen Bestand und Planung, die sich vor Ort ergeben, ist die Bauleitung umgehend zu informieren und das weitere Vorgehen mit Ihr abzustimmen.

Bereits vorhandene Absteckungen, Grenzsteine, Festpunkte, Höhenmarken und dergleichen sind vor Arbeitsbeginn vom AN zu sichern. Wird durch unsachgemäße Behandlung, Verschiebung oder Verlust solcher Punkte eine Neuvermessung nötig, geht diese zu Lasten des AN.

Die Verkehrssicherung und die laufende Reinigung der durch Baufahrzeuge verschmutzen Straßen und Wege obliegt dem Auftragnehmer für die Gesamtdauer seiner Arbeiten.

Der AN hat sich vor Arbeitsaufnahme über Hindernisse wie Leitungen, Kabel, Drainagen, Kanäle, Vermarkungen und dergleichen zu informieren. Die für den Schutz und die Sicherung der vorgenannten Hindernisse entstehenden Vorschriften und Anordnungen der zuständigen Stellen sind zu beachten. Hieraus entstehende Kosten sind bei den Einheitspreisen der Positionen des Leistungsverzeichnisses zu berücksichtigen.

Im Bereich von zu erhaltendem Baumbestand sind beim Aushub besondere Maßnahmen zu treffen: Der Wurzelbereich darf nicht verletzt werden. Schutzmaßnahmen sind mit dem Auftraggeber abzustimmen.

Werden beim Aushub von der Leistungsbeschreibung abweichende Bodenverhältnisse angetroffen oder treten Umstände ein, durch welche die vorgeschriebenen Aushubarbeiten nicht ausgeführt werden können, sind mit dem Auftraggeber umgehend gesonderte Vereinbarungen zu treffen.

## HINWEISE ZU MENGENANGABEN
HINWEISE ZU MENGENANGABEN

Bei den im Leistungsverzeichnis genannten Mengen handelt sich nicht um die tatsächlichen Bestellmengen. Die tatsächlich erforderlichen Mengen (z.B. inkl. Verschnitt etc.)  sind durch die ausführende Firma vor Ort auf Richtigkeit zu prüfen bzw. zu ermitteln und ggf. durch die Bauleitung separat frei geben zu lassen.

## HINWEIS ZU FABRIKATSANGABEN/QUALITÄTEN
HINWEIS ZU FABRIKATSANGABEN/QUALITÄTEN

Prüfbescheinigungen bzw. Zulassungen für einzelne  angebotenen Fabrikate sind nach gesonderter Aufforderung durch die Bauleitung vorzulegen.

Kosten für den Ausbau bereits eingebauter Materialien aufgrund nachträglich eingereichter und nicht den Anforderungen entsprechenden Prüfbescheinigungen bzw. Zulassungen und für den Verwendungszweck ungeeigneten Materialien gehen voll zu Lasten des Auftragnehmers.

Die Bauleitung kann die Vorlage von Prüfbescheinigungen bzw. Zulassungen bereits eingebauter Materialien noch mit der Schlußrechnung anfordern. Der Auftragnehmer hat die Pflicht im Rahmen seiner Eigenüberwachung die Eignung der zu verwendenden Materialien für den jeweiligen vorgesehenen Verwendungszweck zu prüfen und auf Verlangen nachzuweisen.
Von allen für die Bauausführung vorgesehenen Baustoffen sind auf Verlangen dem Bauherrn genügend große Proben (Rückstellproben) unentgeltlich zur Aufbewahrung zur Verfügung zu stellen. Die Proben sind in einer Niederschrift von beiden Vertragsparteien anzuerkennen.

## HINWEIS ZUR FREIGABE/ BESTELLUNG VON MATERIALIEN
HINWEIS ZUR FREIGABE/ BESTELLUNG VON MATERIALIEN

Alle gestaltungsrelevanten Materialien, wie Beläge, Leuchten und sonstige Ausstattungsgegenstände sind vor der Bestellung durch den AN rechtzeitig dem Bauherrn zur Bemusterung vorzulegen und frei geben zu lassen.

Fehlbestellungen gehen zu Lasten des AN.

## 02 Skateplatz Beton

### Titel 010 Baustelleneinrichtung

*Hinweis: BAUSTELLENEINRICHTUNG*

**010.0010 Einrichten/Vorhalten/Räumen Baustelleneinrichtung**
Einrichten der Baustelle für sämtliche in der Leistungsbeschreibung aufgeführten Leistungen.
Zahlung 25 % des EP-Preises nach Einrichtung

Vorhalten der Baustelleneinrichtung für sämtliche in der Leistungsbeschreibung aufgeführten Leistungen.
Zahlung 25 % des EP-Preises nach Ausführung von 80 % der beauftragten Gesamtleistung

Räumen der Baustelle für sämtliche in der Leistungsbeschreibung aufgeführten Leistungen.
Zahlung 50 % des EP-Preises mit der Schlußrechnung
Menge: 1,000 Psch

### Titel 020 Skateplatz Beton

*Hinweis: SKATEPLATZ OBJEKTBESCHREIBUNG*
Das mit Jugendlichen vorabgestimmt Konzept der Skateanlage kombiniert Elemente aus Street- und
Bowl-Bereichen und richtet sich damit an Nutzerinnen und Nutzer unterschiedlicher Erfahrungsstufen.

Die im Folgenden beschriebenen Leistungen zu Herstellung, Aufbruch und Montage sind durch eine qualifizierte Fachfirma für Skateanlagen herzustellen.
Entsprechende Referenzen werden im Rahmen der Ausführung über das Formblatt 444 abgefragt und sind Bestandteil des Gesamtangebots.

Die Erdarbeiten inkl. des Planums des Skateplatzes werden durch ein separates Gewerk "Landschaftsbau" ausgeschrieben und vergeben.

Seitens des Bieters Skateplatz hat im Rahmen der zu erstellenden Werk- und Montageplanung ein Abgleich mit den vor Ort vorhandenen tatsächlichen Höhen statt zu finden.
Die Leistungen für Überprüfung der Planiehöhen inkl. Tragschichten und Abgleich mit der Planung des AN sind mit einzukalkulieren und werden nicht gesondert vergütet.

Die Skatefläche soll in Ortbeton ausgeführt werden, um eine hohe Robustheit und optimale Fahreigenschaften zu gewährleisten.
Die Fahrwege, auch im Bereich der Elemente selbst sind möglichst fugenlos herzustellen, um ein sicheres Befahren zu gewährleisten.

Erstellung einer Skateanlage von einer Größe von 800m², Folgende Austattungselementen sollen hierbei möglichst fugenlos integriert werden:.

- 1x Wobble mit dem Durchmesser 180cm
- 1x Wobble mit dem Durchmesser 150cm
- 1x Half-Wobble
- 1x Slappy Curb
- 1x Pflanzledge
- 1x Curb Cut mit Ledge
- 1x Quarterpipe
- 1x Quarter Bank mit open Bowl

Zugehörige Werk und Montageplanung ist seitens des AN zu liefern. Das Gefälle des Planums, sowie das  Grundgefälle des Platzes ist hierbei zu berücksichtigen.

Eine gemeinsame Begehung mit dem Vorgewerk zur Zustandsgfeststellung des Planums ist mit einzukalkulieren und wird nicht gesondert vergütet.
Die Werk- und Montagezeichnung ist unaufgefordert unter Berücksichtigung des Terminplans rechtzeitig, mindestens jedoch 4 Wochen vor der geplanten Ausführung dem Planer vorzulegen, da diese als Grundlage für das durch das Vorgewerk zu erstellende Planum dient.
Gesamtfläche 800 m2
Werk und Montageplanung inkl. Fugenplan

Dieser ist vor Ausführung von der Bauleitung freizugeben.
Diese Leistung wird nicht gesondert vergütet, sondern ist in die Einheitspreise einzukalkulieren.

*Hinweis: ALLGEMEINE BESCHREIBUNG METALL-ELEMENTE*
Allgemeine Beschreibung Metall-Elemente Mindestanforderung an die Ausführung:
Alle hergestellten Metall-Elemente müssen mindestens den allgemeinen  Anforderungen der DIN EN 14974"Anlagen für Benutzer von Rollsportgeräten - Sicherheitstechnische Anforderungen und Prüfverfahren"
entsprechen.
Maßtoleranzen: Örtlichkeit:+/- 2 cm
Höhentoleranz:+/- 1 cm
Rundung Kantenschutz: mind. 3 mm, max. 5 mm
Rails: Stahl, feuerverzinkt, Stahlrohr/Recktecktrohr, inkl. angeschweißte
Stabverankerung, l= 100 mm, d= 8 mm. Die Außenkanten sind 10 mm zu runden, bzw. Stirnseiten gerundet fest und formschlüssig verschlossen.
Dies ist in die Einheitspreise einzurechnen.
Abrechnung der Grundierung, Lackierung in gesonderter Position.
Für die Art, Form und Größe von Konstruktionen und Einzelteilen sind die
Abmessungen des Verzinkungsbades zu berücksichtigen.
Auf eine hinreichende Steifigkeit der Stahlteile ist zu achten, damit diese sich nicht beim Feuerverzinken durch ihr Eigengewicht verziehen. Mögliche
geeignete Maßnahmen für eine hinreichende Steifigkeit ist in die Einheitspreise einzukalkulieren.
Coping: Stahlrohr, feuerverzinkt, grundiert und lackiert. Vor Einbau ist seitens AN die Werk- und Montagezeichnung als Detail der BL und dem AG zu übergeben. Jegliche sichtbaren Metallkanten sind 3 mm zu runden,
Eckpunkte sind 10 mm zu runden, Enden sind formschlüssig zu  verschließen (keine Kunststoffaufsätze).
Grundierung: Zu lackierende Metall-Elemente aus Stahl sind fachgerecht mit 2-komponentiger, zinkphosphathaltiger Grundierung auf Epoxidharzbasis, vor dem Einbau zu grundieren. Inkl. aller Verbrauchsmaterialien. Zahl der
Arbeitsgänge: 1 Sollschichtdicke: 80 µm
Farbe: entsprechend der Deckschicht
Vor dem Auftrag der Grundierung sind die Metall-Elemente von jeglichen Rückständen und sonstigen Belägen zu befreien und gründlich zu reinigen.
Trennend wirkende Substanzen wie Öl und Fett sind durch geeignete
Verfahren zu entfernen.
Lackierung:
Die lackierten Elemente sind bis zur Endabnahme zu schützen. Es werden nur einwandfreie Lackierungen abgenommen.
Fundamente: Punkt-Fundament Rails: Beton C 20/25, 40 x 40 x 40 cm, auf 20 cm Mineralgemisch geprüft nach ZTVT-StB, Körnung 0/32 mm
Der Bodenaushub, die Sauberkeitsschicht und die Fundamente inkl. aller Nebenarbeiten sind in die Einheitspreise einzurechnen. Der Bodenaushub ist zu laden, zu fördern und im Bereich von Böschungen
wieder einzubauen.
Werkstattplanung: Für die herzustellenden Metall-Elemente ist vom AN eine Werkstattplanung
zu erstellen und der Bauleitung vor der Herstellung vorzulegen. Erst nach Freigabe darf mit der Herstellung begonnen werden. Die Werkstattplanung ist in die Einheitspreise einzukalkulieren.

**020.0010 Musterfläche Betondeckschicht Skateplatz herstellen**
Musterfläche Betondeckschicht für Skateanlage herstellen.

Betondeckschicht für Skateanlagen nach DIN EN 14974, als Muster auf 1m²liefern und herstellen.

Der Auftragnehmer hat die angebotene Betondecke
rechtzeitig zu bemustern.
Der Auftragnehmer ist alleinverantwortlich für den terminlichen Ablauf der Bemusterung und lädt die Bauleitung sowie die Vertretung der Bauherrschaft zu Bemusterungsterminen.

Die exakten Rastermuster sind seitens des AN auszuarbeiten und der Bauleitung bzw. der Vertretung der Bauherrschaft zur Abstimmung vorzulegen.
Fugen innerhalb der Skateelemente selbst sowie in den Hauptfahrbereichen sind zu vermeiden.
Menge: 1,000 St

**020.0020 Werk- und Montagezeichnung Skateplatz**
*** Pauschalposition
Der AN hat entsprechend der Angaben in den Planunterlagen die  Herstellung und Verortung der Geräte vorzunehmen.
Eine Werkplanung inkl. Details ist nach Auftragserteilung zu erstellen und in den Einheitspreisen einzurechnen und vor Fertigung der
Bauleitung zur Freigabe vorzulegen.
Ein Überprüfen des vorab hergestellten Planums des Vorgewerks Landschaftsbau ist hierbei mit vorzusehen und das Gefälle des Planums mit zu berücksichtigen.

Der Auftragnehmer hat vor Ausführung einen statischen Nachweis sowie Schal- und Bewehrungspläne inkl. der Darstellung aller Dehnfugen, Scheinfugen, Randanschlüsse etc. vorzulegen.
Erstellung eines Fugenplans für Betondeckschicht unter Berücksichtigung der vorliegenden Planung inkl. Entwässerung und Bauphasen nach aktuell gültigen Regelungen und Normen.
Inkl. Angaben zu Fugentypen, Lage und Anzahl der Anker und Dübel in Abhängigkeit von Flächengröße und Bauablauf
Unterlagen sind unaufgefordert unter Berücksichtigung des Terminplans rechtzeitig, mindestens jedoch 4 Wochen vor der geplanten Ausführung dem Planer vorzulegen.
Gesamtfläche 500 m2
Werk und Montageplanung inkl. Fugenplan

Dieser ist vor Ausführung von der Bauleitung freizugeben.
Diese Leistung wird nicht gesondert vergütet, sondern ist in die Einheitspreise einzukalkulieren.
Menge: 1,000 psch

*Hinweis: VORGEFERTIGTE SKATE ELEMENTE*
Im Folgenden sind die Herstellung und Montage der vorgefertigten Skate- Elementen beschrieben.
Lieferung und Transport der Elemente mittels Autokran ist in die Leistungen mit einzukalkulieren und wird nicht gesondert vergütet.
Sollten hierzu ergänzende lastverteilende Elemente zum Aufstellen des Autokrans erforderlich sein, obliegt es dem AN entsprechende Schutzmaßnahmen vorzunehmen und ebenfalls mit einzukalkulieren.

Alle Elemente müssen der DIN EN 14974 für die Skateparks entsprechen.

Material: Fertigbetonteile aus hochfestem C35/45 Beton SB 2, beidseitig armiert, glatt geschalt. Gefertigt nach DIN 18500 und 18333 mit einer  Wandstärke von min.16 cm

Bauteilfugen und evtl. Transportanker der Skate-Elemente sind im Fahrbereich hart oder an anderen Stellen dauerelastisch mit einem geeigneten Fugenmaterial zu schließen.

Alle sichtbare Flächen sind mit einer Grundierung und einer PU-Beschichtung versehen und somit witterungsbeständig.

Leitprodukt:
Grundierung MC-Dur 1200 VK
Beschichtung MC-Dur 1900
MC-BAUCHEMIE MÜLLER GmbH & Co. KG, Chemische Fabriken, Am
Kruppwald 1-8, 46238 Bottrop

Alle Stahleinbauteile sind formschlüssig im Beton vergossen

Aufstellort auf Fundamentplatte mit einer 3 cm Ausgleichsschicht aus
Mörtel.
Einbindetiefe: 15 cm

Folgende Nachweise werden gefordert und sind mit dem Angebot abzugeben:
Schallleistungspegel, ermittelt nach DIN 456351
(Hüllflächenverfahren), Mittelungspegel im 5 s.
Taktmaximalpegelverfahren gemessen, für typische,
gerätespezifsche Elementgruppen mit LwA <100 dB, im 50/50 Mix
(Boarder/Inliner), Schalldruckpegel (als Taktmaximal-
Mittelungspegel) LA im 50/50 Mix (Boarder/Inliner ) in 50 m
Entfernung </= 56 dB(A).
? Unabhängiges Prüfzeugnis der Betondruckfestigkeit nach DIN
EN12390-3,mit mindestens 3 Prüfergebnissen für eine Betongüte
C35/45XC4-XF3,gem. DIN 1045/3, zweifach armiert
Herstellernachweis für Hartverfugung und Systembeschichtung ist vor Einbau der BL und dem AG zu bennenen.

**020.0030 Round Flat Rail liefern und einbauen**
Round Flat Rail in Ausführung als Rundrohr eingebaut in 4 Stück Punkt
Fundamenten,
Konstruktion mit aus Vierkantrohr 40 mm x 60 mm
Gesamtlänge 400 cm,
Höhe eingebaut 39 cm
Standfüße angeschrägt

feuerverzinkt und lackiert siehe Pos.06.03

Zugehörige Werk und Montageplanung ist seitens des AN zu liefern und miteinzukalkulieren.
Diese ist mit Vorlauf von 10 Werktagen unaufgefordert der Bauleitung zu übergeben.
Menge: 1,000 St

**020.0040 Up-Down Rail liefern und einbauen**
Down Rail in Ausführung als Rundrohr eingebaut in 5 Stück Punkt
Fundamenten,
Rohr Durchmesser 60,3 mm
Kanten gerundet 10 mm
Konstruktion mit gebogenen Untergurten aus Rundrohr 48 mm,
Gesamtlänge 500 cm,
Ansprung Höhe 45 cm
Abgang 55 cm

feuerverzinkt und lackiert siehe Pos.06.03

Zugehörige Werk und Montageplanung ist seitens des AN zu liefern und miteinzukalkulieren.
Diese ist mit Vorlauf von 10 Werktagen unaufgefordert der Bauleitung zu übergeben.
Menge: 1,000 St

**020.0050 Metall-Elemente grundieren und lackieren**
*** Pauschalposition
Alle Metall-Elemente (Rails, Coping,Grindkanten) gemäß allgemeiner Beschreibung Metall-Elemente grundieren und lackieren.

Grundierte Oberfläche entsprechend Herstellerangaben vorbereiten, säubern und fachgerecht mit 2-komponentiger, seidenglänzender  Deckbeschichtung auf Polyurethan-Basis lackieren.

Die Metall-Elemente sind in den selben Farbtönen wie die späteren Deckfarben zu grundieren.
Menge: 1,000 psch

**020.0060 Quarterpipe liefern und herstellen**
Skate Element Quarterpipe gemäß allgemeiner Beschreibung vorgefertigte
Skate Elemente, herstellen, liefern und einbauen.

Gesamt Abmessung: 835 x 291 x 100 cm
Radius: 210 cm
Plattformtiefe: min.120 cm
Coping: Copingrohre: 60 x 3 mm geschlossene Enden, feuerverzinkt und
lackiert siehe Pos.06.03

Beschichtung:
Grundfarbe grau

Inkl. zu erstellender Plattenfundamente aus Beton C 20/25 gegen Erdschalung, Stärke 10 cm
einschl. Stahlfaserbewehrung liefern und fachgerecht einbauen.
inkl. aller erforderlichen Nebenarbeiten, sowie aller erforderlichen Montage und Verbindungsmittel
Menge: 1,000 St

**020.0070 Half Wobble liefern und herstellen**
Skate Element Half Wobble gemäß allgemeiner Beschreibung vorgefertigte
Skate Elemente, herstellen, liefern und einbauen.

Gesamt Abmessung: 277 x 143 x 45 cm
Übergangsradius: 180/180 cm

Beschichtung:
RAL 8002

Inkl. zu erstellender Plattenfundamente aus Beton C 20/25 gegen Erdschalung, Stärke 10 cm
einschl. Stahlfaserbewehrung liefern und fachgerecht einbauen.
inkl. aller erforderlichen Nebenarbeiten, sowie aller erforderlichen Montage und Verbindungsmittel
Menge: 1,000 St

**020.0080 Wobble liefern und herstellen**
Skate Element Wobble gemäß allgemeiner Beschreibung vorgefertigte
Skate Elemente, herstellen, liefern und einbauen.

Gesamt Abmessung: 300 x 300 x 50 cm
Übergangsradius: 150/150 cm

Beschichtung:
RAL 8002

Inkl. zu erstellender Plattenfundamente aus Beton C 20/25 gegen Erdschalung, Stärke 10 cm
einschl. Stahlfaserbewehrung liefern und fachgerecht einbauen.
inkl. aller erforderlichen Nebenarbeiten, sowie aller erforderlichen Montage und Verbindungsmittel
Menge: 1,000 St

**020.0090 Curb Cut mit Ledge liefern und herstellen**
Skate Element Curb Cut mit Ledge gemäß allgemeiner Beschreibung
vorgefertigte Skate Elemente, herstellen, liefern und einbauen.

Gesamt Abmessung: 994 x 763 x 105/60 cm
Übergangsradius: 150 cm
Neigung Bank: 15°

Ledge Abmessung: 520 x 40/195 x 105/55 cm
Grindkanten: 40 x 40 x 4 mm starker Winkelstahl
feuerverzinkt und lackiert siehe Pos.06.03
Rail siehe Pos.06.02

Beschichtung:
Grundfarbe grau
Tisch + Ledge RAL 8002

Inkl. zu erstellender Plattenfundamente aus Beton C 20/25 gegen Erdschalung, Stärke 10 cm
einschl. Stahlfaserbewehrung liefern und fachgerecht einbauen.
inkl. aller erforderlichen Nebenarbeiten, sowie aller erforderlichen Montage und Verbindungsmittel
Menge: 1,000 St

**020.0100 Slappy Curb liefern und herstellen**
Skate Element Slappy Curb gemäß allgemeiner Beschreibung vorgefertigte
Skate Elemente, herstellen, liefern und einbauen.

Gesamt Abmessung: 499 x 20/8 x 12 cm

Alle erreichbaren Kanten sind als Slappy Curb (Neigung 75°) auszuführen
und mit einer 2K Epoxidbeschichtung zu versiegeln.

Beschichtung:
RAL 8002 Signalbraun

Inkl. zu erstellender Plattenfundamente aus Beton C 20/25 gegen Erdschalung, Stärke 10 cm
einschl. Stahlfaserbewehrung liefern und fachgerecht einbauen.
inkl. aller erforderlichen Nebenarbeiten, sowie aller erforderlichen Montage und Verbindungsmittel
Menge: 1,000 St

**020.0110 Pflanzledge liefern und herstellen**
Skate Element Pflanzledge gemäß allgemeiner Beschreibung vorgefertigte
Skate Elemente, herstellen, liefern und einbauen.

Gesamt Abmessung: 400 x 220 x 37 cm

Rand auskragend
Aussparung Pflanzkübel 280 x 100 x 37 cm

Grindkanten: 40 x 40 x 4 mm starker Winkelstahl
feuerverzinkt und lackiert siehe Pos.06.03

Beschichtung:
Grundfarbe RAL 8002 Signalbraun
freistehende Seitenwand RAL 9016 Verkehrsweiß

Inkl. zu erstellender Plattenfundamente aus Beton C 20/25 gegen Erdschalung, Stärke 10 cm
einschl. Stahlfaserbewehrung liefern und fachgerecht einbauen.
inkl. aller erforderlichen Nebenarbeiten, sowie aller erforderlichen Montage und Verbindungsmittel
Menge: 1,000 St

**020.0120 Wobble liefern und herstellen**
Skate Element Wobble gemäß allgemeiner Beschreibung vorgefertigte
Skate Elemente, herstellen, liefern und einbauen.

Gesamt Abmessung: 361 x 361 x 60 cm
Übergangsradius: 180/180 cm

Beschichtung:
Tisch + Ledge RAL 8002 Signalbraun

Inkl. zu erstellender Plattenfundamente aus Beton C 20/25 gegen Erdschalung, Stärke 10 cm
einschl. Stahlfaserbewehrung liefern und fachgerecht einbauen.
inkl. aller erforderlichen Nebenarbeiten, sowie aller erforderlichen Montage und Verbindungsmittel
Menge: 1,000 St

**020.0130 Quarter-Bank mit Open Bowl liefern und herstellen**
Skate Element Quarter-Bank mit Open Bowl gemäß allgemeiner
Beschreibung vorgefertigte Skate Elemente, herstellen, liefern und
einbauen.

Gesamt Abmessung: 2080 x 1279 x 140/100 cm

Quarterpipe
Radius 210 cm, mit Coping

Bank
Übergangsradius: 210 cm
Neigung Bank: 28,5°

Coping: Copingrohre: 60 x 3 mm geschlossene Enden, feuerverzinkt und
lackiert siehe Pos.06.03

Beschichtung:
Grundfarbe grau

Ausführung siehe Details

Flat herstellen in Skate Flat
Inkl. zu erstellender Plattenfundamente aus Beton C 20/25 gegen Erdschalung, Stärke 10 cm
einschl. Stahlfaserbewehrung liefern und fachgerecht einbauen.
inkl. aller erforderlichen Nebenarbeiten, sowie aller erforderlichen Montage und Verbindungsmittel
Menge: 1,000 St

**020.0140 Skate-Flat, in Beton C30/37 liefern und herstellen**
Herstellen Bodenplatte aus Beton C30/37 XM1 mit PP_Fasern geflügelt und geglättet herstellen,incl. aller dazu notwendigen Lieferungen und Leistungen, sowie aller erforderlichen Nebenarbeiten, sowie Montage- und Verbindungsmittel.
Mindeststärke D= 15 cm inkl. Randschalung für alle Felder.
Oberflächengefälle. Die Mehrmenge an Beton ist hierbei mit einzukalkulieren. Stärke im Mittel

Bereich Flat Skateanlage, Centerpiece Flat, und obere Ebene im Bowlbereich

Oberflächengenauigkeit der Skate-Flat gemäß DIN 18202,Tabelle 3, Zeile 3, geglättet und gescheibt in bis zu 5 oder mehreren Arbeitsgängen, in Gefälle einbauen. Übergänge zu Betongeräten eben, ohne Höhentoleranzen angleichen, ggf. wenn notwendig auch in Handarbeit. Toleranzbereich 0 bis 2mm ist fahrtechnisch vertretbar.Es erfolgt eine kontrollierte Fugenausbildung als Trennung zwischen Skategerät und Skate-Flat.

Witterungsschutz (als Verdunstungs- und Niederschlags- schutz) in notwendigem Umfang in Abhängigkeit der Teilabschnittgrößen vorhalten und entsprechend Witterung und Notwendigkeit zum Einsatz bringen.

Für die Dauer der Nachbehandlung sind die Fristen nach DIN 1045-3 zu beachten.
Menge: 800,000 m2

**020.0150 Fugenfüllung Fugen an An-/ Abschlüssen, Durchdringungen**
Fugen an Anschlüssen und Abschlüssen sowie Durchdringungen einschl. der Pfeiler und Stützen sowie vor Fugenkonstruktionen, Anschlageisen, Abläufen usw
in der Betondeckschicht nach Betondeckeneinbau
gem. ZTV Fug - StB mit dauerelastischer Vergussmasse vollfugig füllen.
Material frost-, witterungs-, tausalzbeständig, UV-stabil.
Farbe: hellgrau
Menge: 70,000 m

**020.0180 Mehr-/MInderkosten für die Herstellung in Ortbeton**
*** Pauschalposition
Mehr-/ Minderkosten für die Herstellung des  zuvor beschriebenen Skateplatzes inkl. aller beschriebenen Elemente aus Ortbeton.
Inkl. Schalungen, Bewehrungen, sowie aller zur Erstellung des funktionsfähigen Platzes erforderlichen Nebenarbeiten und Ausstattungselemente.
Erdarbeiten werden separat vergütet.
Mit einzukalkulieren sind hierbei - je nach Herstellungsart - alle Materialien und Leistungen, die zur Erstellung des Platzes als funktionale Einheit vor Ort erforderlich sind. Hierbei ist davon auszugehen, dass alle zuvor beschriebenen EInzelelemente vor Ort geschalt und gebaut werden und keine vorgefertigten Fertigelemente zum Einsatz kommen.
Angabe der Mehr- bzw. Minderkosten für diese Bauart im Verhältnis der zuvor beschriebenen Einzelleistungen als Pauschale.
Menge: 1,000 psch

**020.0190 Sicherheitstechnische Abnahme**
Sicherheitstechnische Abnahme nach DIN-EN 14974 nach Fertigstellung.
Anfertigung eines Prüfberichtes durch einen unabhängigen Gutachter oder ein unabhängiges Institut mit fachspezifischen Kenntnissen von Skateanlagen.
Der durch den AN vorgeschlagene Gutachter ist zu Auftragsvergabe zu benennen.
Die Werk- und Montageplanung ist ebenfalls im Rahmen der Vorprüfung durch den Prüfer zu sichten und freizugeben, bevor diese an AG und Bauleitung zur Freigabe geschickt wird.
Die Terminierung der Abnahme im Rahmen der Gesamtfertigstellung obliegt dem AN. Der AG ist mit einem Vorlauf von 10 Werktagen über den Termin zu informieren bzw. zur Terminfindung mit einzubinden.
Menge: 1,000 St

### Titel 030 Stundenlohnarbeiten

*Hinweis: Die nachfolgend aufgeführten Stundenlohnarbeiten*
Die nachfolgend aufgeführten Stundenlohnarbeiten
sind nur auf ausdrückliche Anordnung durch die Bauleitung auszuführen. Art und Umfang der Arbeiten
sind gemeinsam vor Ort zu vereinbaren.
Bezahlt werden nur die tatsächlich auf der Baustelle
geleisteten Arbeitsstunden.

Die Wahl des Arbeiters ist entsprechend der Anforderung an die Arbeit vorzunehmen und mit der Bauleitung abzustimmen.

**030.0010 Stundenlohn Bauvorarbeiter (Bgr. II)**
*** Stundenlohnarbeiten
Eventualposition:
Für evtl. erforderliche Arbeiten, die nicht im
Leistungsverzeichnis erfaßt sind und gegen Nachweis zur
Ausführung kommen, werden wie folgt berechnet:
Sämtliche Aufwendungen für die jeweilige Arbeitskraft,
wie der tatsächliche Lohn einschl. vermögenswirksamer
Leistungen mit den Zuschlägen für Gemeinkosten (
Sozialkassenbeiträge, Winterbauumlage u.dgl.). Lohn-
und Gehaltsnebenkosten sowie Überstundenzuschläge sind
einzurechnen. Gesondert verrechnet werden tarifliche
Festlegungen wie Nacht-, Sonntags- und
Feiertagsarbeiten.
Bauvorarbeiter (Bgr. II)
Menge: 5,000 h

**030.0020 Stundenlohn Helfer**
*** Stundenlohnarbeiten
Wie vorh. Pos.
Helfer
Menge: 2,000 h

**030.0030 Stundenlohn Auszubildender**
*** Stundenlohnarbeiten
wie vorh. Pos.
Auszubildender
Menge: 2,000 h
